# Neubau einer 4-gruppigen Kita, Karlstr.11, 40699 Alt-Erkrath
Angebotsaufforderung (GAEB DA XML 3.1, DA83)
Projekt: 026-26
Währung: EUR
Bieterkommentare zugelassen: ja
Ausführungsbeginn: 29.04.2026
Auftraggeber: Stadt Erkrath, Erkrath, 40699
Erstellt mit: ASBwin 19.0.2.9, Position 19.0.2.9, 29.04.2026

## Allgemeine technische Vorbemerkungen
I. ALLGEMEINE TECHNISCHE VORBEMERKUNGEN:
KG 471 Küchenstechnische Anlagen

1.1 Vorgaben zur Ausarbeitung des Angebotes durch den Bieter:

1.1.2 Prospektunterlagen:
Auf Anforderung sind für die entsprechenden LV-Positionen Prospekte mit Beschreibung aller Ausrüstungseinzelheiten, einschl. der technischen Daten und Gestaltungsmerkmale beizufügen.

1.1.3 Gesundheitsgefährdende Materialien:
Bei der Lieferung der Errichtung und dem Betrieb der in diesem LV beschriebenen Geräte bzw. Einrichtungsgegenstände und Anlagen dürfen keinerlei gesundheitsgefährdende Materialien und Stoffe, die schon heute verboten sind, bzw. mit deren Verbot in nächster Zeit zu rechnen ist, Verwendung finden.
Sollte seitens der örtlichen Bauüberwachnung festgestellt werden, dass derartige Materialien/Stoffe verwendet wurden, sind diese auf Kosten des Auftragnehmers (AN) zu entfernen, und hierfür geeignete Materialien/Stoffe einzubauen. Aus der Nichtbeachtung der in Absatz 1 aufgestellten Forderungen ggf. resultierende Folgekosten gehen vollumfänglich zu Lasten des AN.

1.1.4 Prüfung und Abgleich der Ausführungsplanung Küchentechnik:
Die im Auftragsfalle vom AN zu liefernden Montage- und Werkpläne müssen die, in der Ausführungsplanung enthaltenen Festlegungen und Angaben berücksichtigen.
Zeigt das Bauaufmaß des AN Abweichungen zur Ausführungsplanung Gewerk Küchentechnik, ist mit der Bauüberwachung bzw. dem Planungsbüro eine sachgerechte Entscheidung herbeizuführen.

1.1.5 Fabrikats Wahl im Angebot:
Geräte gleicher Bauart, z. B. Kühlschränke, Kühltische, etc. sind auf Grund der einfacheren Handhabung und Wartung von einem Hersteller anzubieten, sofern nicht zwingende Gründe für eine Abweichung vorliegen oder im LV abweichend gefordert.

1.2. Preisbildung / Kalkulationsgrundlagen / Lieferumfang:

1.2.1 Dokumentation/Revisionsunterlagen
Die Vorlage der vertraglich geschuldeten Revisions- und Bestandsunterlagen ist Bestandteil der geschuldeten Leistung. Soweit diese Unterlagen für die Funktionsprüfung, Betriebssicherheit und/oder behördliche Nutzungsgenehmigung erforderlich sind, sind sie spätestens vollständig als auch durch die Fachplanung freigegeben zwei Wochen vor Abnahme vorzulegen. Sofern die Revisionsunterlagen nicht vollständig und/oder nicht richtig und/oder nicht rechtzeitig vorgelegt werden, ist der Auftraggeber zur Verweigerung der Abnahme berechtigt.

Die Dokumentationsunterlagen sind in folgender Struktur einzureichen und zur Abnahme beizubringen:
Alle Gewerke (Mindestanforderungen)
- 01 Fachunternehmerbescheinigung/Fachbauleitererklärung
- 02 Abnahmeprotokoll
- 03 Bürgschaften (Kopie, Original, Verweis zur Ablage)
- 04 Werk- und Montagepläne (Werkstattzeichnungen, Anlagenzeichnungen, Kabinen- und
- Tableauzeichnungen)
- 05 Produktblätter/ Einbauvorschriften / Herstellerrichtlinien
- 06 Wartung
- 07 Einweisungsprotokolle
- 08 Pflegeanweisung
- 09 Bedienungsanleitung
- 10 Zulassungen & Nachweise (Konformitätserklärung)
- 11 Revisionsunterlagen, bestehend aus Grundrisse, Schnitten und Ansichten mit dem
- 12 Daten der Geräte
- 13 Herstellerverzeichnis
- 14 Messberichte
- 15 Prüfprotokolle
- 16 Ersatzteilliste

1.2.2 Leistungsumfang:
Außer der Lieferung und Montage (Lieferleistungen und Aufbauleistungen) einer kompletten betriebsfertigen Anlage gehören die nachfolgend aufgeführten Leistungen zum Leistungsumfang; die Kosten dafür sind in die Einheitspreise einzukalkulieren und sind mit ihnen abgegolten.

1.2.3 Maße, Massen, Stückzahlen:
Alle tatsächlichen Maße, Massen und Stückzahlen sind verantwortlich vom AN vor Bestellung bzw. vor Aufnahme der Fertigung am Bau zu prüfen. Notwendige Abweichungen vom vorgegebenen Leistungsverzeichnis, von den Bauplänen und sonstigen technischen Unterlagen sind der örtlichen Bauüberwachung vor der Ausführung anzuzeigen.

1.2.4 Schallschutz:
Maßnahmen zur Verhinderung von Schallübertragungen von Geräten und Rohrleitungen auf den Baukörper sind mit den Einheitspreisen abgegolten.
Im Zuge der Montage und Werkplanung sind die Anforderungen mit der Architekten und dem zuständigen Akustiker abzustimmen.

1.2.5 Lieferumfang und Geräteanschlüsse:
Die Geräte, Anlagen und Einrichtungsgegenstände sind frei Aufstellungsort zu liefern, aufzustellen, auszurichten und betriebsfertig anzuschließen.
Die Geräteanschlüsse für das Heizmedium, für Kalt- und Warmwasser sind jeweils mit einer Verschraubung und einer Absperrung versehen.

Der Anschluss der Spülen, Ausgüsse und Waschbecken erfolgt ab Eckventil bzw. Ablaufanschluss durch den AN.

Der Anschluss der Geräte mit Energieanschluss an Heizmedium, Kalt- und Warmwasser, Abwasser, ggf. Zu- und Abluft und elektr. Strom erfolgt ebenfalls betriebsfertig durch den AN Küchentechnische Anlagen.

Die Verantwortung für die Inbetriebnahme und Funktion liegt beim AN der Kücheneinrichtung.

Zum Lieferumfang der Einrichtungsgegenstände gehören ggf. notwendige Konsolen und Befestigungsmaterial in korrosionsbeständiger Ausführung.

1.2.6 Bauliche Gegebenheiten:
Die in der Detailbeschreibung genannten Abmessungen sind Richtwerte für die Kalkulation.
Änderungen bzw. Verschiebungen, die die Gesamtleistung nicht wesentlich ändern, sich jedoch aus baulichen oder konstruktiven Gründen ergeben, berechtigen nicht zu Mehrforderungen.
Pfeiler Ausklinkungen, Wandvorsprünge, Nischen und andere bauliche Gegebenheiten, wie z.B. Heizkörperaufstellungen, sind in die Einheitspreise einzukalkulieren.

1.2.7 Preisstellung:
Die Lieferung der ausgeschriebenen Anlagen, Einrichtungsgegenstände und Geräte erfolgt in der Preisstellung "Betriebsfertig aufgestellt beim Empfänger", d.h. inkl. aller erforderlichen Transport-, Zwischenlagerungs-, Aufbau- und Montage-, Anschlussleistungen etc. Die Preise müssen für jede Position im LV angegeben werden. Insgesamtpreise für mehrere Leistungen oder Positionen sind nicht statthaft.

1.2.8 Kabel- und Mediendurchführungen:
Alle Kabel und Medieneinführungen an Geräten, Anlagen, Schaltkästen etc. sind in fachgerechter Ausführung im Lieferumfang des AN enthalten und müssen mind. der Schutzart des Gerätes entsprechen.

1.2.9 Schalt- und Steuerschütze:
Abgesetzt zu montierende Schalt- und Steuerschütze sind ausgeschlossen. Alle derartigen Bauelemente sind betriebs- und anschlussfertig im jeweiligen Gerät bzw. Einrichtungsgegenstand sind zu integriert.

1.2.10 Ausrüstungsstandard:
Die folgenden Vorgaben definieren den Mindeststandard der anzubietenden Geräte- und Einrichtungsgegenstände, welcher nicht unterschritten werden darf, sofern in den Standardbeschreibungen, oder bei den einzelnen Positionen des Leistungsverzeichnisses nicht anders gefordert.

1.2.11 Geräteanschlüsse und Potentialausgleich:
Alle Einrichtungsgegenstände und Geräte sind, soweit nicht anderweitig spezifiziert, komplett betriebsfertig bis zu dem jeweiligen Geräteanschlusspunkt installiert (Elektroinstallation, Sanitärinstallation, Heizung, Lüftung etc.) und mit allen erforderlichen Kontrolllampen, Schaltern, Ventilen, Sicherheits- und Anschlusseinrichtungen auszustatten, auch wenn dies in den einzelnen
LV-Positionen nicht besonders aufgeführt ist.
Bei allen Geräten und Einrichtungsgegenständen mit Ver- und Entsorgungsanschlüssen ist je Gewerk (Elektro, Sanitär, Heizung etc.) die interne Installation auf jeweils einen Anschlusspunkt zu führen.
Es sind alle fest eingebauten Geräte mit einer Klemmschraube für den Anschluss einer Potentialausgleichsleitung auszustatten (gilt auch für alle CNS-Einrichtungen, etc.).

1.2.12 Oberflächen:
Geräte und Einrichtungen müssen mit einheitlichem Design ausgeführt sein.
Die Chromnickel- bzw. Chromstahloberflächen aller Geräte und Einrichtungen sind mit einheitlichem Schliffbild (Feinschliff Korn mind. 180) herzustellen, sofern nicht anderes gefordert wird.
Alle Teile sind mit fertigen Oberflächen zu liefern, welche den Hygiene- und Betriebsbedingungen des jeweiligen Aufstellungsraumes entsprechen. Evtl. Beschädigungen während der Bauzeit sind vor der Abnahme zu beseitigen.
RAL-Farbeton und Glanzgrad nach Vorgabe des AG

1.2.13 Energieversorgung/Beheizung der Geräte und Anlagen:
Die folgenden Energiemedien / Beheizungsarten sind gemäß Angabe in den Einzel-LV-Texten zu berücksichtigen: Elektroenergie (E)

1.2.14 Hilfsenergien:
Sofern für den ordnungsgemäßen Betrieb von Geräten und Anlagen dieses LV's außer Elektroenergie und dem angegebenen Heizmedium noch weitere Hilfsenergie (z.B. Druckluft) benötigt werden, gehen im Auftragsfall kostenmäßig zu Lasten des AN.

1.2.15 Montagematerial:
Für sämtliche an Wänden, Zwischenwänden u.ä. zu befestigende Gegenstände sind die ggf. erforderlichen Konsolen, sowie das gesamte Befestigungsmaterial in die Einheitspreise einzurechnen.
Montagematerial wird nicht gesondert vergütet. Das gesamte Montagematerial muss korrosionsbeständig (CNS 1.4301) geliefert werden und einem robusten Großküchenbetrieb sowie für die Bauweise des Gebäudes angepasst sein.

1.2.16 Fugendichtmasse:
Fugen zwischen benachbarten Geräten, Schränken etc. sowie zu Wänden, Sockeln und Böden sind nach Maßgabe der Bauüberwachung mit dauerelastischer, hitzebeständiger gegen alle Medien des Küchenbereiches resistente Fugendichtmasse zu schließen, sofern nicht anders gefordert. Das
Material muss den lebensmittelrechtlichen- bzw. Hygiene-Vorschriften genügen. Eine besondere Vergütung erfolgt nicht.
Die Farbe der Fugendichtmasse ist mit dem Architekten abzustimmen.

1.2.17 Einzelteile für Montage, Betrieb, Steuerung und Kontrolle:
Alle in den technischen Vorbemerkungen bzw. technischen Vorgaben zur Ausführung aufgeführten Einzelteile für Montage, Betrieb, Steuerung und Kontrolle sind fachgerecht und betriebsfertig in den einzelnen Anlagenteilen einzubauen, auch wenn dies in den einzelnen LV-Positionen nicht besonders aufgeführt ist. Sie sind in die Einzelpreise der Anlagen einzurechnen. Eine besondere Vergütung erfolgt nicht.

1.2.18 Messeinrichtung:
Messeinrichtungen und automatische Schreiber, welche für den Nachweis der Plan- bzw. Gewährleistungsdaten erforderlich sind, sind vom AN in kompletter, funktionsbereiter Messanordnung in die Einheitspreise einzukalkulieren und zur Abnahme bereit zu stellen.

1.3. Vorschriften / Prüfzeichen:

1.3.1 Formulare und Genehmigungsbehörden:
Der AN hat alle nötigen Unterlagen für die Anmeldung anzeigegenehmigungs- und überwachungspflichtiger Anlagen und Geräte bei den Aufsichtsstellen bzw. Genehmigungsbehörden (Bauaufsicht, EVU, TÜV, Gewerbe- und Ordnungsamt etc.) in den erforderlichen Stückzahlen zu liefern.
Hierzu gehört das Ausfüllen der vorgeschriebenen Vordrucke, die Beibringung der Prüfungszeugnisse und der Abnahmescheine. Die Genehmigungsgebühren werden vom AG getragen.

1.3.2 Prüfzertifikate:
Der AN hat bei Herstellung des Liefergegenstandes die Vorschriften des deutschen Gesetzes über technische Arbeitsmittel (Maschinenschutzgesetz) auch bei Sonderanlagen und Geräten zu beachten.
Prüfzertifikate der Berufsgenossenschaft (BG) sind auf Anforderung zu liefern.
Beheizten Großküchengeräten sowie Spülmaschinen muss das CE-, GS-VDE und DVGW-Zeichen erteilt sein.
Maschinen mit motorischem Antrieb sind mit Motorschutzschalter zu liefern.

1.3.3 Vorlage der Bescheinigungen:
Auf Anforderung der Bauüberwachung, spätestens jedoch mit den Bestandsunterlagen sind die vorgenannten, für die jeweiligen Geräte und Anlagen zutreffenden Bescheinigungen, Prüfzertifikate etc. vom AN zu liefern, einschließlich Konformitätsbescheinigungen bzw. -erklärungen.

1.4. Auftragsabwicklung:

1.4.1 Bemusterung:
Für die Gestaltung von Abdeckungen, Edelstahl, Glas, etc. wird eine Bemusterung verlangt.
Der AN ist verpflichtet, für die Ausführung wesentliche Materialien, Bauteile und Oberflächen rechtzeitig zu bemustern.
Für die „Technischen Gewerke“ erfolgen diese in digitaler Form, siehe als Anlage beigefügte Mustervorlage mit Auflistung.
Bei den Hochbaugewerken sind für diese teilweise auch 1:1-Muster vorzulegen. Diese Leistungen sind entsprechenden Leistungsverzeichnisse als separate Positionen aufgeführt.
Die Bemusterung hat in prüffähiger Form (inkl. technischer Datenblätter, Herstellerangaben sowie ggf. Prüfzeugnisse) zu erfolgen.
Die vollständige Bemusterung ist spätestens 4 Wochen nach Auftragserteilung dem AG zur Prüfung und Freigabe vorzulegen.
Mit der Ausführung darf erst nach schriftlicher Freigabe durch den AG begonnen werden.
Kommt der AN der fristgerechten Vorlage der Bemusterung nicht nach, so gehen daraus resultierende Verzögerungen zu seinen Lasten. Etwaige daraus entstehende Mehrkosten können nicht geltend gemacht werden.

1.4.2 Statische Nachweise:
Notwendige statische Nachweise sind vom AN in Abstimmung mit dem beauftragten Statiker durchzuführen und in die bestehenden Planungen zu integrieren.

1.4.3 Schutz der Vertragsgegenstände:
Der AN hat die Vertragsgegenstände und die von ihm ausgeführte Leistung bis zum Übergang der Gefahr durch geeignete Maßnahmen (Abdeckungen, Abklebungen, Sicherung) vor Wertminderung zu schützen.

1.4.4 Befestigungen:

Da das Gebäude in Holzbauweise erstellt wird, muss auf die zulassungskonforme
Befestigung geachtet werden. Es sind Holzschrauben mit entsprechender Einschraubtiefe zu verwenden.

1.4.5 Anschlussarbeiten (Energie, Ver- und Entsorgungsmedien):
Alle Anschlussarbeiten für die vom AN zu liefernden Geräte und Anlagen werden vom AN durchgeführt.
Werden Anlagen oder Anlagenteile vom AN in Betrieb genommen, so ist vorher die Bauüberwachung zu unterrichten.
Der AN ist verpflichtet, sämtliche Unfallschutzvorkehrungen für eine Inbetriebnahme zu erbringen.
Der AN ist verpflichtet, vor Inbetriebnahme die Kontrolle der anderen Gewerke, die zur Erbringung seiner Leistung notwendig ist vorzunehmen. Bei Unterlassung trägt der AN die Verantwortung und bei Unterlassung dieser Kontrolle keine Forderungen an den Auftraggeber abzuleiten, wenn daraus resultierende Beschädigungen an seiner Anlage oder Personenschäden auftreten sollten.

1.4.6 Funktion:
Es ist vom AN sicherzustellen, dass sich alle Schränke, Kühlschränke, Automaten etc. in eingebautem Zustand zwecks Beschickung, Service und Reinigung vollständig öffnen lassen und Roste, Zwischenböden, Körbe, Teilaggregate etc. herausnehmbar sind.

1.5. Werk- und Montageplanung / Ausführungsfreigabe:

1.5.1 Planungsverpflichtung des AN:
Die Erstellung der für die Ausführung erforderlichen Werk- und Montageplanung ist Bestandteil der vertraglich geschuldeten Leistung gemäß § 1 Abs. 1, 3 und 4 VOB/B. Die Verpflichtung umfasst sämtliche für die vertragsgemäße Ausführung erforderlichen Unterlagen, insbesondere Ausführungspläne, Detailzeichnungen, Berechnungen, Schemata, technische Nachweise, Datenblätter sowie die Schnittstellenkoordination mit angrenzenden Gewerken. Die Planung hat den anerkannten Regeln der Technik, den einschlägigen DIN-, VDE- und sonstigen Fachnormen sowie den öffentlich-rechtlichen Vorschriften zu entsprechen.

1.5.2 Vorlage- und Prüfpflicht:
Der AN hat die vollständigen und prüffähigen Werk- und Montageplanunterlagen bis spätestens 4 Wochen nach Auftragserteilung beim Auftraggeber einzureichen. Die Einreichung muss sämtliche zur technischen Prüfung erforderlichen Unterlagen enthalten (Ausführungspläne, Detailzeichnungen, Berechnungen, Schemata, technische Nachweise, Datenblätter, Schnittstellenkoordination etc.). Der AN hat die Vollständigkeit schriftlich zu bestätigen. Unvollständige oder nicht prüffähige eingereichte Unterlagen gelten als nicht eingereicht.

Mit der Ausführung darf erst nach schriftlicher Freigabe durch den AG begonnen werden. Dem AG steht eine angemessene Prüfungsfrist von mindestens 10 Werktagen zu. Erfolgt innerhalb dieser Frist keine schriftliche Rückmeldung, gilt dies nicht als Freigabe. Schriftliche Einwendungen, Ergänzungs- und/oder Nachforderungen oder Korrekturverlangen teilt der AG schriftlich mit.

Nach Vorlage überarbeiteter Unterlagen beginnt die Prüfungsfrist erneut mit einer Dauer von 7 Werktagen, sofern nur Teilaspekte betroffen sind.

Alle Unterlagen sind für jeden Plandurchlauf als DWG- und PDF- Dateien an den AG zu liefern.

1.5.3 Ausführungsbeginn, Ausführungsverbot vor Freigabe:
Mit der Ausführung der jeweiligen Leistung darf erst nach schriftlicher Freigabe der zugehörigen Werk- und Montageplanung begonnen werden. Ein Beginn der Montage- oder Bauleistungen ohne vorherige schriftliche Freigabe der Werk- und Montageplanung ist unzulässig. Erfolgt dennoch eine Ausführung vor Freigabe, erfolgt dies auf ausschließliches Risiko des AN. Der AG ist in diesem Fall berechtigt, Rückbau, Anpassung oder Neuherstellung auf Kosten des AN zu verlangen. Die Freigabe entbindet den AN nicht von seiner Verantwortung für die Richtigkeit, Vollständigkeit und Mangelfreiheit der Planung und Ausführung (§ 13 VOB/B).

1.5.4 Termin- und Vergütungsfolgen
Die rechtzeitige Vorlage prüffähiger Werk- und Montageplanungen ist eine vertragliche Hauptleistungspflicht mit terminlicher Relevanz. Verzögerungen, die aus verspäteter, unvollständiger oder mangelhafter Planvorlage resultieren, begründen keinen Anspruch auf Bauzeitverlängerung gemäß § 6 VOB/B. Ebenso besteht kein Anspruch auf Mehrvergütung oder Entschädigung, sofern die Verzögerung auf vom Auftragnehmer zu vertretende Planungsmängel zurückzuführen ist.

1.5.5 Koordinations- und Bedenkenhinweispflicht
Der AN hat seine Werk- und Montageplanung mit den angrenzenden Gewerken eigenverantwortlich zu koordinieren. Bedenken gegen die vorgesehene Art der Ausführung oder gegen Leistungen anderer Unternehmer sind unverzüglich schriftlich gemäß § 4 Abs. 3 VOB/B mitzuteilen. Der AN hat bei Einreichung der Werk- und Montageplanungen schriftlich zu bestätigen, dass eine Koordination mit angrenzenden Gewerken erfolgte und er diese durchgeführt hat, Schnittstellen und Details abgestimmt sowie mit den anderen Gewerken einvernehmliche Planungs- und Ausführungsgrundlagen geschaffen wurden. Insbesondere ist das Bestehen von Kollisionen auszuschließen.

1.5.6 Bauaufmaß:
Bestandteil der Werkplanung des AN ist ein Bauaufmaß, als Grundlage für die maßgerechte Fertigung der Einrichtungsgegenstände. Der AN hat die Anschlusspunkte, sowie die Schlitz- und Durchbruchsangaben aus den Ausführungsplänen des Architekten bzw. Fachingenieurs im Rahmen
der Montage- und Werkplanerstellung zu berücksichtigen, und so weit bereits auf der Baustelle vorhanden, eigenverantwortlich aufzumessen.

1.5.7 Verbindlichkeit der Montagezeichnungen:
Der AN übernimmt die Gewähr für die Richtigkeit der Angaben in den Montagezeichnungen gleichgültig, ob ein Sichtvermerk des Fachingenieurs oder Bauherrn zur Freigabe dieser Zeichnungen vorliegt oder nicht. Die Arbeiten dürfen jedoch grundsätzlich nur nach den von der örtlichen Bauüberwachung freigegebenen Montagezeichnungen durchgeführt werden.

1.6. Abnahmen:

1.6.1 Zustandsfeststellung:

Die Abnahme der Leistung erfolgt – wie in BVB 214 vermerkt - förmlich gemäß §12 Abs. 4 der Vergabe- und Vertragsordnung für Bauleistungen (VOB/B).
Nach Fertigstellung der Leistungen ist ein gemeinsamer Abnahmetermin durchzuführen. Über die Abnahme ist ein schriftliches Abnahmeprotokoll zu fertigen und von beiden Vertragsparteien zu unterzeichnen. Vorbehalte wegen bekannter Mängel sind im Abnahmeprotokoll ausdrücklich schriftlich zu erklären.

1.6.2 Förmliche Abnahme:

Die Abnahme der Leistung erfolgt – wie in BVB 214 vermerkt - förmlich gemäß § 12 Abs. 4 der Vergabe- und Vertragsordnung für Bauleistungen (VOB/B).
Nach Fertigstellung der Leistungen ist ein gemeinsamer Abnahmetermin durchzuführen. Über die Abnahme ist ein schriftliches Abnahmeprotokoll zu fertigen und von beiden Vertragsparteien zu unterzeichnen. Vorbehalte wegen bekannter Mängel sind im Abnahmeprotokoll ausdrücklich schriftlich zu erklären.

1.6.3 Einweisungen:
Der AN der Kücheneinrichtung ist verpflichtet eine Einweisung des Küchen- und Haustechnikpersonal für die gelieferten Geräte und Anlagen durch qualifiziertes Fachpersonal vorzunehmen. Die Einweisung ist zu protokollieren und die Teilnahme der Eingewiesenen durch gegengezeichnete Teilnehmerliste zu dokumentieren. Beide Dokumente sind Bestandteil der Revisionsunterlagen.

## Technische Vorbemerkungen
II. TECHNISCHE VORBEMERKUNGEN

2.1 Werkzeugspezifikation:

2.1.1 Werkstoff CNS:
Alle Geräte und Einrichtungsgegenstände sind, wenn in den Einzeltexten dieser Leistungsbeschreibung nicht anders angegeben, komplett aus CrNi Stahl 1.4301 gefertigt und im folgenden CNS genannt.

2.1.2 Sonstige Werkstoffe:
Nicht besonders spezifizierte Werkstoffe und konstruktive Merkmale sind so auszuwählen, dass sie den schweren Betriebsbedingungen, den hygienischen Erfordernissen und den lebensmitteltechnologischen Anforderungen einer Großküche entsprechen. Einschlägige Vorschriften von Gesundheits- und Überwachungsbehörden sind zu berücksichtigen.

2.1.3 Blechstärken:
Folgende CNS-Blechstärken sind mindestens auszuführen:
- Arbeitstische und Tischplatten: 2,00 mm mit
- Profilverstärkung aus CNS und Antidröhnbelag
- beheizte Deckplatten: 2,50 mm
- Schrankgehäuse: 1,00 mm
- Borde: 1,50 mm mit Antidröhnbelag und Profilverstärkung
- Spülbecken/Abtropffläche: 1,25 mm

2.2. Grundsätzliche Ausführungsvorgaben:

2.2.1 Arbeitshöhe:
Die Arbeitshöhe bei allen Arbeits- und Schranktischen, Anbaublock-Gargeräten etc. beträgt (ggf. inkl. Sockel) einheitlich 900 mm ab Oberkante Fertigfußboden, sofern in der Leistungsbeschreibung nichts anderes festgelegt ist.

2.2.2 Schubladen und Auszüge:
Sofern nicht anders gefordert, sind Schubladen und Auszüge grundsätzlich als Kastenschubladen mit kugelgelagertem Teleskop- Auszug (Vollauszug aus CNS) mit maximal möglicher Tiefe zu liefern.

2.2.3 Einschweiß-Spülbecken:
Spülbecken sind nahtlos in die Abdeckung mit Schwallrand, vertieft einzuschweißen. Die Nähte sind glatt zu schleifen und zu polieren. Alle Ecken der Becken abgerundet, mit Bodengefälle zum Ablauf und grundsätzlich von unten mit feuchtigkeitsunempfindlichem Dämmstoff beschichtet. Abdeckungen von Spültischen/Doppelspülen und Ausgüssen sind mit umlaufendem Wulstrand und hinterer, wandschlüssiger Aufkantung für die Abdichtung auszuführen. Abtropf- flächen in gerillter Ausführung mit Gefälle zum Becken und Profilrand. Wenn in der Leistungsbeschreibung nicht anderes gefordert, sind alle Spülen und Spülbecken mit messingverchromter Standbatterie DN 20 (Gewerbeausführung) und Schwenkauslauf für Warm- und Kaltwasser, sowie mit Standrohrventil DN 50 und Schutzsieb auszustatten.

2.2.4 Tischplatten:
Soweit in der Leistungsbeschreibung nicht anders gefordert, sind Tischplatten mit Wand- und Geräteanschluss (hohe Seite) 40 - 50 mm aufzukanten. Alle übrigen Kanten sind einheitlich 40 bzw. 50mm abzukanten und nach innen einzukanten. Werkstattnähte, sowie Eckstoßstellen an Auf- und Abkantungen sind grundsätzlich durchgehend zu verschweißen und so zu bearbeiten, dass sie vom
einheitlichen Schliffbild nicht abweichen.
Alle Abkantungen, Ecken und Schnittkanten sind so nachzuarbeiten, dass Verletzungen ausgeschlossen sind. Der Übergang zwischen Tischplatten und anderen Geräten ist höhengleich und stufenlos auszuführen. Punktgeschweißte oder gelötete Nähte werden auf keinen Fall akzeptiert.
Bei Tischplatten, die einer hohen Beanspruchung unterliegen, sind Rahmenverstärkungen vorzusehen.
Alle Tischplatten und Abdeckungen sind mit Tropfnase auszuführen.

2.2.5 Rohrbeine / Rohrrahmengestell:
Bei Tischen, Spülen und Unterbauten mit der Aufstellung auf Füßen, sind die Rohrbeine aus CNS Quadratrohr 40 x 40 x 1,5 mm herzustellen, und mit höhenverstellbaren Fußstollen auszustatten.
Niveauausgleich mindestens 25 mm. Bei offenen Unterbauten sind Querverstrebungen aus gleichem Querschnitt vorzusehen.

2.2.6 Geräteaufstellung auf höhenverstellbaren Füssen:
Die Geräte und Einrichtungen werden auf 150-200 mm hohen höhenverstellbaren Füssen aufgestellt.

Zwischen Fußboden und Schrankkorpus ist eine Sockelblende aus CNS an den Gerätefüssen befestigt,
Zum Korpus hin ist die Sockelblende an das am Korpus angebrachte Schliessblech dicht schließend angebracht. Die Sockelblenden sind verwindungssteif auszuführen und schalldämmend zu unterfüttern.

2.2.7 Schiebetüren:
Komplett aus CNS, 20 mm dick. Die Schiebetüren sind front- und/oder rückseitig angeordnet, doppelwandig, fugendicht und mit schalldämmender Einlage herzustellen. Sie sind oben aufzuhängen und laufen auf Rollen in Führungsschienen mit Einrastung in geschlossener Stellung.
Unten unsichtbare Stiftführung, dadurch vollkommen glatter Boden (ohne Laufschienen). Türanschlag mit Gummiprofilen zur Geräuschdämmung

2.2.8 Flügeltüren:
Komplett aus CNS, 20 mm dick. Die Flügeltüren mit Magnetverschluss sind doppelwandig, fugendicht und mit schalldämmender Einlage hergestellt. Ausführung mit stabilen, wartungsfreien, verdeckt montierten Scharnieren. Türanschlag mit Gummiprofilen zur Geräuschdämmung

2.2.9 Griffe

- Bügelgriff mit integriertem Beschriftungsfeld
- Werkstoff Zinkdruckguss,
- Ausführung mit Beschriftungsfeld
  Fenstergröße 98 x 20 mm, Etikettengröße 103 x 20 mm
- Kunststoffabdeckung im Lieferumfang enthalten

2.2.10 Hochschwenkbeschlag für Wandhängeschränke

optimaler Zugriff auf den Schrankinhalt für großflächige Fronten
minimale Öffnungshemmung, Multipositionsstopp-Funktion und Dämpfung in Öffnungs- und Schließrichtung
Schnellmontagetechnik an Front und Quertraverse und Exzenter-Fronteinstellung

Werkstoff
- Beschlag: Kunststoff, Stahl
  Abdeckkappe: Kunststoff
- Farbe/Oberfläche Beschlag: vernickelt
- Klappe Typ: einteilig
- Einbautiefe: 273.00 mm
- Einstellmöglichkeit: Höhenverstellung ±1,5 mm, Seitenverstellung ±1,5 mm, Neigung ±1,5°, Haltekraft

Montage
Beschlag zum Schrauben, Front werkzeuglos (Clip-Technik) an vormontierten Frontbefestigungen

2.2.11 Schrankunterbausektionen und Wandschränke:
Alle Schrankunterbauten und Wandschränke sind aus CNS herzustellen. Bei der Ausführung ist die leichte Reinigungsmöglichkeit sicherzustellen. Daher sind schwer zugängliche Ecken, Fugen und
Winkel, desgleichen Hohlnieten, nicht zugelassen. Schmal- und Längsseiten sind geschlossen und entsprechend der Einzelspezifikation an der Bedienungsseite offen, mit Flügel- oder Schiebetüren auszustatten.
Schrankinnenräume bei Installationsdurchführungen (auch unter Becken etc.) sind mit Verblendblechen dicht geschlossen. Die Ausführung der Schrankinnenräume (Ausbildung der Fugen etc.) ist gemäß DIN 18865-9 mindestens nach Ausführungsmerkmal H1 (Hygieneausführung) vorzusehen, sofern in den LV-Einzelpositionen keine anderen Angaben gemacht sind.
Für Anschlüsse zwischen Geräten und angrenzenden Bauteilen (Wänden) oder zwischen Geräten sind komplett dicht mit Passblenden aus CNS von mind. 1,5 mm Stärke, incl. aller Ab- und Umkantungen dicht zu verschließen. Incl. dem kompletten Befestigungsmaterial.
Die Blenden sind entsprechend ihrer Größe auszusteifen, alle Kanten sind verschweißt.
Oberfläche mit Schliff Korn 180.
Befestigung verdeckt.
Es sind Blenden unterschiedlicher Größe (max. 10
Stück) herzustellen.

2.2.12 Wand- und Aufsatzborde:
Wand- und Aufsatzborde sind an den wand- und geräteanliegenden Seiten auf-, sonst abzukanten, schalldämmend zu unterfüttern, und an der Unterseite mit CNS-Blech komplett abgedeckt (geschweißt), sofern im LV nicht anders gefordert.

2.2.13 Regale und Regalanlagen:
Bei Regalaufstellungen in Winkel- oder U-Form ist darauf zu achten, dass die Regalständer die Beschickung nicht erschweren, d.h. dass an den Winkelstößen die Regalböden- oder Roste einzuhängen sind und störende Ständer an diesen Stellen vermieden werden müssen. Alle Regale sind gegen Umkippen durch geeignete Wand- oder Deckenbefestigung zu sichern. Die Tragfähigkeit
und Standfestigkeit der Regale ist durch dauerhafte Beschilderung an den Regalen deutlich kenntlich zu machen.

2.2.14 Transportwagen:
Alle Servier-, Ausgabe- und sonstige Transportwagen sowie fahrbare Geschirrspender müssen ringsum bzw. an allen Ecken einen, 3-5 cm starken, geschlossenen Wandabweiser aus Gummi oder elastischem Kunststoff haben.

2.2.15 Lenk und Bockrollen:
Alle Lenk- und Bockrollen von fahrbaren Geräten und Einrichtungsgegenständen sind als Transportgeräterollen/ Schwerlastrollen entsprechend der vorgesehenen Belastbarkeit in vollständig korrosionsfreier Ausführung (CNS) zu liefern. Die Rollen besitzen mindestens gegen Strahlwasser gekapselte, wartungsfreie Lager. Die Lauffläche (Bereifung) besteht aus hochabriebfestem Kunststoff oder gleichwertigem Material, welches gegen alle Reinigungs- und sonstige Flüssigkeiten eines Küchenbetriebes in ausreichendem Maße resistent ist. Bei fahrbaren Einrichtungsgegenständen mit Lenkrollen sind 2 Lenkrollen mit Totalfeststeller für Fußbedienung (Radlauf und Schwenkung werden gleichzeitig blockiert) auszustatten.

2.2.16 Installationshinweise (Sanitär)
Alle Kühl- und Tiefkühlgeräte mit Tauwasserablauf (Kühltische, Kühlschränke etc.), sowie alle Kalt und Warmspeisenausgabeelemente sind mit eingebautem, revisionsfähigem Geruchsverschluss ausgestattet.Zu allen Wasch-, Ausguss- und Spülbecken sind die erforderlichen Armaturen für Warm- und Kaltwasserzulauf, Ablaufventil, Überlauf, Siphon sowie Zu- und Abwasserverrohrung zum bauseitigen Anschlusspunkt und Eckventile für Kalt- und Warmwasser mit in die Einzelpreise einzuschließen, auch wenn in den Einzelpositionen der Leistungsbeschreibung nicht besonders darauf hingewiesen wird.
Alle Verbindungsleitungen innerhalb der Geräte sind grundsätzlich auf kürzestem Wege unter Beachtung der notwendigen Zugänglichkeit und Funktion anzuordnen.
Aufputz Verlegung von Rohrleitungen ist ausgeschlossen. Die Anschlüsse sind so weit wie möglich als Wandanschluss auszuführen.

2.2.17 Material der Rohrleitungen:
Alle wasserführenden Leitungen innerhalb der Geräte sind in Kupfer oder CNS auszuführen. Leitungen, die mit enthärtetem oder demineralisiertem Wasser beaufschlagt werden, sind in CNS oder ggf. in geeignetem Kunststoffrohr auszuführen.

2.2.18 Spülplan der Trinkwaaserleitungen zwischen Absperrventil und Auslauf:
Spülplanerstellung ab dem bauseitigen Absperrorgan und dem Wasserauslauf zur Gewährleistung der Trinkwasserhygiene ist vom AN zu erstellen

2.2.19 Fugendichtmasse:
Fugen zwischen benachbarten Geräten, Schränken etc. sowie zu Wänden, Sockeln und Böden sind nach Maßgabe der Bauüberwachung mit dauerelastischer, hitzebeständiger gegen alle Medien des Küchenbereiches resistente Fugendichtmasse zu schließen, sofern nicht anders gefordert. Das
Material muss den lebensmittelrechtlichen- bzw. Hygiene-Vorschriften genügen. Eine besondere Vergütung erfolgt nicht.
Die Farbe der Fugendichtmasse ist mit dem Architekten abzustimmen.

## Küchentechnische Einrichtung
Datum: 29.04.2026

### Titel 01 Küche

**01.01 Schranktischanlage**
Schranktischanlage
Abm (Bx Tx H): ca. 2000 x 600 x 900 mm

Tischplatte
Abm.: ca. 2000 x 600 x 40 mm

Tischplatte, komplett fugenlos verschweißt und verschliffen. Wandseitig und zum angrenzenden Hochschrank auf-, sonst ab- und eingekantet.

Im Unterbau

ca. 1000 mm breit ein 3-seitig geschlossener Schrankraum mit einen Abstell- und einem höhenverstellbaren Zwischenboden. Oben 2 Schubladen nebeneinander mit Besteckeinsätzen. Geschlossen mittels Flügeltüren.

ca. 1000 mm breit ein 3-seitig geschlossener Schrankraum mit einen Abstell- und einem höhenverstellbaren Zwischenboden. Oben 2 Schubladen nebeneinander mit Besteckeinsätzen. Geschlossen mittels Flügeltüren.

Zur Aufstellung auf höhenverstellbaren Füßen 150 mm,
mit CNS Sockelblende.

Fabrikat: '....................'

Typ: '....................'
Menge: 1,000 St
Kostengruppen nach DIN 276-1 2008: 471

**01.02 Wandhängeschrank**
Wandhängeschrank
Abm (Bx Tx H): ca. 1000 x 400 x 780 mm

- 3-seitig geschlossener Schrankraum
- Bedienungsseite geschlossen mittels Hochschwenkbeschlag gemäß Technischer Vorbemerkungen zum hochschwingen der Front
- Doppelwandig, Spritzwasserdichtend
- Griffe gemäß Technischer Vorbemerkungen
- Türanschlag mit Gummiprofilen zur Geräuschdämmung.
- Schrankraum mit einem Abstell- und einem höhenverstellbarem Zwischenboden
- inkl. LED Langfeldleuchten

Fabrikat: '....................'

Typ: '....................'
Menge: 2,000 St
Kostengruppen nach DIN 276-1 2008: 471

**01.03 Hochschrank**
Hochschrank
Abm (Bx Tx H): ca. 1100 x 580 x 2180 mm

- 3-seitig geschlossener Schrankraum
- Bedienungsseite geschlossen mittels 1 Flügeltüre ca. 600mm breit und links ein Blindteil
- Doppelwandig, Spritzwasserdichtend
- Griffe gemäß Technischer Vorbemerkungen
- Türanschlag mit Gummiprofilen zur Geräuschdämmung.
- Schrankraum mit 6 Eckschrank-Schwenkauszügen mit Einzugsdämpfung. Die Tablare sind über die mitzulieferne Rohrachse stufenlos Höhenverstellbar. Die Ablageböden sind mit einer Reling versehen um eingestellte Gegenstände vor unbeabsichtigtem Herausfallen zu sichern.
- Zur Wand ist eine Passblende von ca. 100mm zu montieren

Fabrikat: '....................'

Typ: '....................'
Menge: 1,000 St
Kostengruppen nach DIN 276-1 2008: 471

**01.04 Kühlschrank**
Kühlschrank
Abm (Bx Tx H): ca. 650 x 590 x 1900 mm

Ausführung

Der Korpus ist komplett aus CNS, ebenso wie Boden, Rückwand und Deckblech. Die Sichtseiten sind matt geschliffen.
Der Innenkorpus in Hygieneausführung mit gerundeten Ecken und Kanten sowie mit Bodenwanne, ist komplett aus CNS. Kältebrücke frontseitig (ohne sichtbare Chromstahleinlage). Die Rasterleisten für die Auflageschienen sind zur Reinigung herausnehmbar. Die kippsicheren Auflageschienen für Gastronormbehälter bzw. Roste sind in einem Raster von 54 mm höhenverstellbar.

Eigenkühlung
Der Verdampfer ist mit Umluft, mit automatischer Abtauung und Tauwasserverdunstung durch Heißgas. Im oben angeordneten Maschinenfach ist das Kälte-aggregat verbaut. Dieses ist durch eine klappbare Medienblende für Wartungs- und Reinigungszwecke leicht zugänglich.

Elektronik-Regler
Elektronischer Regler mit:
- Ein-/Ausschalter
- Digitalanzeige (LCD)
- Temperaturüberwachung
- HACCP-Protokollfunktion
- Optischem und akustischem Alarm (z. B. bei Über-/Untertemperatur, Türöffnung, Fühlerfehler)

Bedarfsgerechte Steuerung der Abtauzyklen und Kompressorlaufzeiten zur Energieoptimierung.
Automatischer Energiesparmodus (ECO-Funktion) bei geringer Nutzung.
Bedieneinheit frontseitig spritzwassergeschützt (mind. IP54).

Isolierung
50 mm hochdruckgeschäumt. Dadurch optimale Isolation und Energieeffizienz.

Flügeltüre
Die links angeschlagene selbstschließende Flügeltüre arretiert bei Öffnung über 90°, ist doppelwandig, komplett aus CNS, hochdruckgeschäumt und ohne sichtbare Griffleiste. Isolationsstärke 50 mm.

Füße
Die Füße sind aus CNS, 40 x 40 x 150 mm, verstellbar 10/+30 mm. Die Sockelaufstellung ist ohne zusätzliche Teile realisierbar.

Technische Daten
- Kapazität: ca. 21 × GN 1/1
- Temperaturbereich: ca. +2 °C bis +12 °C
- Kälteleistung: ca. 360 W
- Anschluss: 230 V / 50 Hz
- Leistungsaufnahme: ca. 260 W
- Kältemittel: R290 (Propan)
- Energieverbrauch: ca. 1,4 kWh / 24 h
- Energieeffizienzklasse: ca. C

Zubehör
6 Paar Auflageschienen aus CNS
6 Roste 530 x 420 mm aus CNS
LED-Beleuchtung

Fabrikat: '....................'

Typ: '....................'
Menge: 1,000 St
Kostengruppen nach DIN 276-1 2008: 471

**01.05 Tiefkühlschrank**
Tiefkühlschrank
Abm (Bx Tx H): ca. 650 x 590 x 1900 mm

Ausführung
Der Korpus ist komplett aus CNS, ebenso wie Boden, Rückwand und Deckblech. Die Sichtseiten sind matt geschliffen.
Der Innenkorpus in Hygieneausführung mit gerundeten Ecken und Kanten sowie mit Bodenwanne, ist komplett aus CNS. Kältebrücke frontseitig (ohne sichtbare Chromstahleinlage). Die Rasterleisten für die Auflageschienen sind zur Reinigung herausnehmbar. Die kippsicheren Auflageschienen für Gastronormbehälter bzw. Roste sind in einem Raster von 54 mm höhenverstellbar.

Eigenkühlung
Der Verdampfer ist mit Umluft, mit automatischer Abtauung und Tauwasserverdunstung durch Heißgas. Im oben angeordneten Maschinenfach ist das Kälte-aggregat verbaut. Dieses ist durch eine klappbare Medienblende für Wartungs- und Reinigungszwecke leicht zugänglich.

Elektronik-Regler
- Ein-/Ausschalter
- Digitalanzeige (LCD)
- Temperaturüberwachung
- HACCP-Protokollfunktion
- Optischem und akustischem Alarm (z. B. bei Über-/Untertemperatur, Türöffnung, Fühlerfehler)

Bedarfsgerechte Steuerung der Abtauzyklen und Kompressorlaufzeiten zur Energieoptimierung.
Automatischer Energiesparmodus (ECO-Funktion) bei geringer Nutzung.
Bedieneinheit frontseitig spritzwassergeschützt (mind. IP54).

Isolierung
50 mm hochdruckgeschäumt. Dadurch optimale Isolation und Energieeffizienz.

Flügeltüre
Die links angeschlagene selbstschließende Flügeltüre arretiert bei Öffnung über 90°, ist doppelwandig, komplett aus CNS, hochdruckgeschäumt und ohne sichtbare Griffleiste. Isolationsstärke 50 mm.

Füße
Die Füße sind aus CNS, 40 x 40 x 150 mm, verstellbar 10/+30 mm. Die Sockelaufstellung ist ohne zusätzliche Teile realisierbar.

Technische Daten
- Kapazität:  21 x GN 1/1
- Temperaturbereich:  -15°C bis -22°C
- Kälteleistung:  440 Watt -30°C VT/+32°C UT
- Anschlusswert:  230 V / 50 Hz / 2,3 A / 420 W
- Kältemittel:  R290 / 130 Gr.
- Energieverbrauch:  7,1 kWh/24 h
- Energieeffizienzklasse:  F

Zubehör
- 6 Paar Auflageschienen aus CNS
- 6 Roste 530 x 420 mm aus CNS
- LED-Beleuchtung

Fabrikat: '....................'

Typ: '....................'
Menge: 1,000 St
Kostengruppen nach DIN 276-1 2008: 471

**01.06 Schranktischanlage**
Schranktischanlage
Abm (Bx Tx H): ca. 2660/ 3250/  2300 x 600/700 x 900 mm

Tischplattein U-Form
Abm.: ca. ca. 2660/ 3250/  2300 x 600/ 700 x 40 mm

Tischplatte, komplett fugenlos verschweißt und verschliffen. Wandseitig auf-, sonst ab- und eingekantet.

Tischplatte mit Ausschnitten für in nachfolgenden Positionen beschriebener Geräte
1x Handwaschbecken
1x Spülenabdeckung
1x Kochfeld
1x Mediendurchführung für Heißluftdämpfer, mit Kragen zum verhindern das Flüssigkeiten in den Unterbau gelangen

Im Unterbau von links nach rechts

ca. 500 mm breit ein 3-seitig geschlossener Schrankraum, als Spülenunterschrank, oben mit Beckenblende, darunter ein Müllauszug, auf den Boden montiert ist ein
1 Abfallsystem bestehend aus 1 Abfallbehälter ca.19ltr.

Einbauhöhe ca. 355 mm über dem Schubladenboden, Einbauhöhe ohne Systemabdeckung 325 mm über dem Schubladenboden,
Einbautiefe 400 mm ( Schubladeninnenmaß).
- Maximale Rahmenhöhe 250 mm über dem Schubladenboden.
ca. 900 mm breit 1 Auszugsschrank oben mit Schublade und Besteckeinsatz, darunter 2 Geschirrauszüge.

ca. 600 mm breit 1 Auszugsschrank oben mit Schublade und Besteckeinsatz, darunter 2 Geschirrauszüge.

Eckblende ca. 40/70 mm

ca. 600 mm breit ein 3-seitig geschlossener Schrankraum als Spülenunterschrank, oben mit Beckenblende, darunter ein Müllauszug, auf den Boden montiert ist ein
1 Abfalltrennsystem bestehend aus 3 Abfallbehältern
1x 19ltr,
2x 8 ltr.

Einbauhöhe ca. 355 mm über dem Schubladenboden, Einbauhöhe ohne Systemabdeckung 325 mm über dem Schubladenboden,
Einbautiefe 400 mm ( Schubladeninnenmaß).
- Maximale Rahmenhöhe 250 mm über dem Schubladenboden.

ca. 400 mm breit 1 Auszugsschrank oben mit Schublade, darunter 2 Auszüge.

ca. 600mm  breit 1 Herdumbauschrank für nachfolgend beschriebenen Einbauherd, unten mit 1 Schublade.

ca. 300 mm breit 1 Auszugsschrank oben mit Schublade, darunter 2 Auszüge.

ca. 1100 mm breit 1 Eckunterschrank mit 1 Flügeltüre
- Doppelwandig, Spritzwasserdichtend
- Griffe gemäß Technischer Vorbemerkungen
- Türanschlag mit Gummiprofilen zur Geräuschdämmung.

ca. 600 mm breit eine Einbaunische für die nachfolgend beschriebene GEschirrspülmaschine.

ca. 600 mm breit ein Unterschrank mit 7 x GN 1/1 Quer Einschüben. hinten mit einer werkzeuglosen herrausnehmbaren Rückwand versehen für die dahinterlingenden Installationen sowie der Enthärtungspatrone.

Zur Aufstellung auf höhenverstellbaren Füßen 150 mm,
mit CNS Sockelblende.

Fabrikat: '....................'

Typ: '....................'
Menge: 1,000 St
Kostengruppen nach DIN 276-1 2008: 471

**01.07 Handwaschbecken**
Handwaschbecken
Abm (Bx Tx H): ca. 440 x 380 x 200 mm

Edelstahl-Einbauspüle, 1 Becken ohne Abtropffläche, rechteckige Ausführung, für flächenbündigen Einbau in die Arbeitsplatte der Pos. 01.06.

Material:
Edelstahl, Oberfläche seidenmatt geschliffen
Abmessungen:
ca. 380 × 440 mm (Becken ca. 340 × 400 mm)
Einbau:
- geeignet für 40 cm Unterschrank
- Einbau flächenbündig
- IF-Flachrand-System

Ausstattung:
- 1 Becken ohne Abtropffläche
- verdeckter Überlauf (C-overflow)
- InFino Ablaufsystem mit 3 1/2" Korbventil
- ohne Ablauffernbedienung

inkl.
- Ablaufgarnitur mit Raumsparrohr
- 3 1/2" InFino Korbventil
- Befestigungsset

Fabrikat: '....................'

Typ: '....................'
Menge: 1,000 St
Kostengruppen nach DIN 276-1 2008: 471

**01.08 Waschtischarmatur mit IR-Sensor**
Waschtischarmatur mit IR-Sensor

Elektronische Küchenarmatur mit Infrarot-Sensorik und Einhebelmischer, für Netzbetrieb.

Ausführung / Aufbau
- Hochdruck-Mischwasserarmatur für Spültischmontage
- Berührungslose Auslösung mittels Infrarotsensor
- Einhebelmischer zur manuellen Temperatur- und Durchflussregelung
- Netzbetrieb 230 V / 12 V Niedervolt-System
- Oberfläche verchromt
- Armaturenkörper aus Messing

Funktionen
- Elektronische berührungslose Wasserentnahme
- Hygienespülung / Stagnationsfreispülung zur Sicherstellung der Trinkwasserhygiene
- Einstellbare Spülintervalle und Spüldauer
- Automatische Spülfunktion unabhängig von der Nutzung
- Energieeffizienter Betrieb durch bedarfsgesteuerte Steuerung
- Rückflussverhinderer integriert

Technische Daten (ca.)
- Betriebsspannung: 230 V / 12 V
- Durchflussmenge: ca. 5–9 l/min (druckabhängig)
- Fließdruck: 0,5 – 5 bar
- Statischer Druck: max. 10 bar
- Wassertemperatur: max. 70 °C (kurzzeitig bis 80 °C)
- Wasseranschluss: G 3/8" IG
- Montagebohrung: ca. 35 mm
- Material: Messing, Oberfläche chrom

Lieferumfang
- Netzteil 230 V
- Anschlussschläuche
- Rückflussverhinderer
- Befestigungsmaterial

Fabrikat: '....................'

Typ: '....................'
Menge: 1,000 St
Kostengruppen nach DIN 276-1 2008: 471

**01.09 Desinfektionmittelspender**
Desinfektionmittelspender

- kubischer Grundkörper mitWandsockel
- dient zur Aufnahme handelsüblicher Schaumseife
- mit Innenbehälter zur freien Befüllung, Füllmenge ca. 600 ml
- Innenbehälter zur Reinigung herausnehmbar
- mit Füllstandsanzeige
- Schutz gegen Missbrauch durch Verriegelung
- ca. 120 mm breit, ca. 300 mm hoch und ca.120 mm tief
- zur Wandmontage
- aus Edelstahl
- Hebel aus Edelstahl
- inklusive korrosionsfreiem Befestigungsmaterial
Zubehör:
Auffangschale einschließlich Befestigung

Fabrikat: '....................'

Typ: '....................'
Menge: 1,000 St
Kostengruppen nach DIN 276-1 2008: 471

**01.10 Seifenspender**
Seifenspender
- kubischer Grundkörper mitWandsockel
- dient zur Aufnahme handelsüblicher Schaumseife
- mit Innenbehälter zur freien Befüllung, Füllmenge ca. 600 ml
- Innenbehälter zur Reinigung herausnehmbar
- mit Füllstandsanzeige
- Schutz gegen Missbrauch durch Verriegelung
- ca. 120 mm breit, ca. 300 mm hoch und ca.120 mm tief
- zur Wandmontage
- aus Edelstahl
- Hebel aus Edelstahl
- inklusive korrosionsfreiem Befestigungsmaterial

Zubehör:
Auffangschale einschließlich Befestigung

Fabrikat: '....................'

Typ: '....................'
Menge: 1,000 St
Kostengruppen nach DIN 276-1 2008: 471

**01.11 Papierhandtuchspender**
Papierhandtuchspender

Papierhandtuchspender hygienische Ausführung. leicht reinigbar, robuste Konstruktion für ca. 500-600 Blatt Papier
- mit Füllstandsanzeige
- Schutz gegen Missbrauch durch Verriegelung
- ca. 280 mm breit, ca. 280 mm hoch und ca. 135 mm tief,
- zur Wandmontage
- aus Edelstahl
- inklusive korrosionsfreiem Befestigungsmaterial

Fabrikat: '....................'

Typ: '....................'
Menge: 1,000 St
Kostengruppen nach DIN 276-1 2008: 471

**01.12 Spülenabdeckung**
Spülenabdeckung
Abm (Bx Tx H): ca. 1000 x 500 x 200 mm

Die Spüle ist als Einbauspüle mit flachem IF-Randprofil zur wahlweisen flächenbündigen oder aufliegenden Montage auszuführen. Die Ausführung muss für den Einsatz im Küchenbereich in gewerblichen und privaten Anlagen geeignet sein.
Die Spüle ist in korrosionsbeständiger Edelstahlqualität herzustellen und entsprechend den anerkannten Regeln der Technik für Trinkwasserinstallationen und Küchenentwässerungssysteme zu liefern und zu montieren.
Ausführung / Eigenschaften:
- Küchenspüle mit 1 Hauptbecken und 1 Zusatzbecken (Funktionsschale)
- Mit Abtropffläche links
- Flachrand für flächenbündigen Einbau
- Edelstahl-Oberfläche geschliffen
- Integrierter Überlauf im Beckenbereich
- Spülenkörper aus Edelstahl, korrosionsbeständig
- Für Unterschränke ab ca. 600 mm geeignet

Ausstattung:
- Hauptbecken mit Zusatzbecken/Funktionsschale aus Edelstahl
- Ablaufgarnitur mit Raumsparrohr
- 3 1/2" Korbventil(e)
- Ablauffernbedienung (mechanische Drehbedienung) für Hauptbecken
- Abtropffläche integriert

Technische Anforderungen (Mindestanforderungen):
- Werkstoff: Edelstahl (rostfrei, für Küchenanwendungen geeignet)
- Einbaumaß: für Standard-Unterschränke ab ca. 600 mm
- Beckenhöhe: ca. 179 mm (systemabhängig)
- Einbauart: flächenbündig und/oder aufliegend
- Anschluss an bauseitige Ablaufleitung gemäß DIN EN 274
- Dichtsystem zur sicheren Abdichtung gegen Arbeitsplatte

inkl.
- Ablaufgarnitur komplett mit Raumsparrohr
- 3 1/2" Korbventil(e)
- Befestigungsset für Arbeitsplatteneinbau
- Dichtungssystem

Fabrikat: '....................'

Typ: '....................'
Menge: 1,000 St
Kostengruppen nach DIN 276-1 2008: 471

**01.13 Mischbatterie**
Spültischbatterie

Automatikarmatur Spültischbatterie
Küchen-Einlocharmatur gemäß EN 817 mit Einhebelmischer und integrier Elektronik. Armatur mit druckunabhängigem Durchfluss ca. 9 l/min mit Möglichkeit der automatischen Stagnationsspülung und Möglichkeit zum Auslösen und Stoppen eines Dauerlaufs ohne Werkzeug, geeignet zur Desinfektion gemäß ONORM B 1921 und DVGW W 551-3 Armatur und Auslauf bestehend aus Messing verchromt gemäß EN 248, Steuerungmodul unter dem Spülbecken montiert, Magnetventil montiert im Armaturengehäuse und Druckfestigkeit bis 0,8 MPa (8 bar), Werkstoffe zugelassen für Trinkwasser-Installationen, geeignet für kaltes und erwärmtes Trinkwasser bis maximal 70 °C Dauerbetrieb (maximal 80°C für maximal 10 Minuten), für Netzbetrieb mit Sicherheitskleinspannungs-Netzteil (SELV) oder für Batteriebetrieb mit Batterie wie im Positionstext angegeben, werkseitig druckgeprüft ausschließlich mit Luft oder inertem Gas.

Kriterien der Gleichwertigkeit:
1. Der ungefähre Auslaufhub wie im Positionsstichwort angegeben.
2. Armatur für Netzbetrieb mit Sicherheitskleinspannungs-Netzteil (SELV) oder für Batteriebetrieb mit Batterie wie im Positionsstichwort angegeben.
3. Druckunabhängiger Durchfluss von ca. 9 1 pro Minute.
4. Werkstoff Messing, verchromt gemäß EN 248
5. Wasseranschlussleitungen gemäß KTW-Kategorie A
6. Werkstoffe zugelassen für Trinkwasser-Installationen
7. Druckfestigkeit bis 0,8 MPa (8 bar)
8. Laufzeitbegrenzung wie im Positionstext angegeben.
9. Stagnationsspülung ein-/ausschaltbar, Intervall und Spülzeit der Stagnationsspülung wie im Positionstext angegeben
10. Dauerlauf ohne Werkzeug auslösbar und auch wieder vorzeitig stoppbar zum Dürchführen von Desinfektionsspülungen.
11. Wasserführende Teile geeignet für Desinfektionsverfahren gemäß ONORM B 1921 und DVGW W 551-3.
12. Armaturenoberfläche geeignet für regelmäßige Flächendesinfektion.
13. Wasserführende Teile werkseitig druckgeprüft mit Luft oder inertem Gas.
14. Geeignet für kaltes- und erwärmtes Trinkwasser bis maximal 70 °C Dauerbetrieb (maximal 80 °C für maximal 10 Minuten).
15. Schwenkbarer, stufenlos begrenzbarer oder fixierbarer Auslauf.

Die Erfüllung vorgenannter Kriterien und Eigenschaften ist auf Verlangen mittels technischer Datenblätter des Herstellers nachzuweisen.

Küchenarmatur mit Mischer, Wasserfluss-Sensor und Zugauslauf, Hygieneausführung, mit Netzbetrieb.
Ausführung für Netzbetrieb mit bauseits vorhandenem, kompatiblen, Sicherheitskleinspannungs-Netzteil (SELV).
Auslaufhub ca. 189 mm
Mit bedarfsgerechter, intelligenter Freispül-Automatik: aktivierbar, Spülintervall: nach ca. 0,5 bis ca. 24 Stunden Nichtbenutzung, Spüldauer: ca. 10 bis ca. 180 Sekunden im eingestellten Spülintervall.
Kompatibel mit einer App (Infrarot-Tablet oder Infrarot-Modul) zum Einstellen, Steuern, Auslesen und Dokumentieren.
Erforderliches Zubehör zur Kommunikation: Datenkabel
Geeignet zur kabelgebundenen Vernetzung mittels
2-Draht-Bus mit optionaler Anbindung an eine Gebäudeautomation über eine ModiTs
RTU-Schnittstelle.
Einschließlich betriebsfertigem elektrischen Anschluss

Fabrikat: '....................'

Typ: '....................'
Menge: 1,000 St
Kostengruppen nach DIN 276-1 2008: 471

**01.14 Einbau Backofen**
Einbau Backofen
Abm (Bx Tx H): ca. 600 x 550 x 600 mm

Das Gerät ist als Multifunktionsbackofen in 60 cm Standard-Einbaumaß auszuführen.

- Ausführung / Eigenschaften:
- Elektro-Einbau-Backofen, 60 cm Standardbreite
- Multifunktions-Backofen mit elektronischer Steuerung
- TFT-Touchdisplay zur Bedienung und Programmwahl
- Backofen mit 13 Beheizungsarten (u. a. Heißluft, Ober-/Unterhitze, Grillfunktionen, Pizzastufe)
- 3D-Heißluftsystem für gleichmäßige Wärmeverteilung
- Backofentür mit gedämpftem Öffnen und Schließen (SoftMove)
- Innenraumbeleuchtung LED
- Kühlgebläse zur Geräte- und Möbelschutzkühlung
- Vollglas-Innentür

- Reinigung / Komfort:
- Pyrolytische Selbstreinigungsfunktion (activeClean oder gleichwertig)
- Hydrolytische Schnellreinigung (humidClean oder gleichwertig)
- Glatte Innenflächen zur Reinigungserleichterung
- Automatikprogramme (cookControl oder gleichwertig)
- Schnellaufheizung
- Warmhalte- und Sanftgarfunktionen

- Technische Daten:
- Nutzinhalt Garraum: ca. 70–72 Liter
- Anschlusswert: ca. 3,6 kW
- Spannung: 220–240 V
- Frequenz: 50/60 Hz
- Absicherung: 16 A
- Energieeffizienzklasse: A+ oder besser (gemäß EU-Verordnung)
- Temperaturbereich: ca. 30 °C bis 300 °C
- Gerätemaße (H x B x T): ca. 595 x 594 x 548 mm
- Nischenmaß: ca. 560–568 x 585–595 x 550 mm
- Anschlussleitung mit Schutzkontaktstecker

inkl.:
- Backblech emailliert
- Kombirost
- Universalpfanne
- Anschlusskabel

Fabrikat: '....................'

Typ: '....................'
Menge: 1,000 St
Kostengruppen nach DIN 276-1 2008: 471

**01.15 Induktionskochfeld**
Induktionskochfeld
Abm (Bx Tx H): ca. 570 x 510 x 60 mm

Das Kochfeld ist als autarkes Glaskeramik-Induktionskochfeld in 60 cm Standardbreite auszuführen und für den flächenbündigen Einbau vorzusehen.

Ausführung / Eigenschaften:
- Induktionskochfeld, autark betrieben
- Glaskeramik-Oberfläche
- 4 Kochzonen mit induktiver Energieübertragung
- TouchSlider- oder vergleichbare berührungssensitive Bedienung
- Elektronische Leistungsregelung je Kochzone
- Zuschaltbare Bräterzone für größere Kochgeschirre
- PowerBoost-Funktion zur Leistungssteigerung einzelner Kochzonen
- Timerfunktion je Kochzone
- Kindersicherung und Sicherheitsabschaltung
- Restwärmeanzeige je Kochzone
- Home Connect-fähig oder vergleichbare Vernetzungsfunktion (modellabhängig)

Einbau / Montage:
- Einbau in Arbeitsplattenausschnitt gemäß Herstellermaß
- Flächenbündiger oder aufliegender Einbau möglich (ausführungsabhängig)
- Befestigungssystem zur sicheren Fixierung in der Arbeitsplatte
- Anschluss an bauseitige Herdanschlussdose

Technische Daten (Mindestanforderungen):
- Anschlusswert: ca. 7,4 kW (3-phasig)
- Spannung: 400 V / 50 Hz
- Absicherung: 3 × 16 A
- Anzahl Kochzonen: 4
- Betriebsart: Induktion
- Energieversorgung: Mehrphasenanschluss nach VDE

inkl.:
- Befestigungssatz
- Anschlusskabel

Fabrikat: '....................'

Typ: '....................'
Menge: 1,000 St
Kostengruppen nach DIN 276-1 2008: 471

**01.16 Geschirrspülmaschine**
Geschirrspülmaschine
Abm (Bx Tx H): ca. 600 x 600 x 820 mm

Das Gerät ist für den Einbau in eine Einstellnische (60 cm Breite) vorgesehen und vollständig hinter einer CNS Frontelfront zu integrieren.

Ausführung
- Aufbau und Inneneinrichtung aus CNS bzw. hochwertigen,
korrosionsbeständigen Werkstoffen
- Tiefgezogener Tank mit reinigungsfreundlichen Rundungen inkl. integrierten Korbführungen
- Doppelwandiger Aufbau
- Kombiniertes Dreharmwasch- und Klarspülsystem aus CNS
- CrNi-Tankabdecksieb für grobe Verunreinigungen
- Elektronische Spülarm- und Filterüberwachung (korrekter Sitz bzw. Funktion)
- Aktives Laugen-Feinfiltersystem
- Vollelektronische Steuerung mit Touch-Bediendisplay
- Drucksteigerungspumpe für eine konstante Klarspülmenge und Klarspültemperatur
- Laugenpumpe für Ablaufhöhen bis 700mm
- Leckwassersicherung (Bodenwanne)
- Kundenspezifische Einstellungen (Laufzeit, Waschdruck, Temperatur, Dosierung) jederzeit möglich
- Anschluss-Set (Wasser, Abwasser, Elektro)
- Rückwandverkleidung CNS
- Ausführung als Geschirrspülmaschine

Abmessungen
- Länge der Maschine: 600 mm
- Tiefe der Maschine: 600 mm
- Höhe der Maschine: 820 mm
- Einschubhöhe: 395 mm
- Korbmaß: 500 x 500 mm

Applikation zum Einsehen und Exportieren von Maschinen- und Hygienedaten
Applikation für Smartphone, Tablet oder Laptop zum Einsehen und Exportieren (PDF) aller maschinen- und hygienerelevanten Daten der Spülmaschine:
- Hygienestatus und Dokumentation
- Spülstatistik
- Verbrauchsdaten (Wasser, Reiniger und Klarspüler)
- Fehler- und Infomeldungen
- Wartungsmanagement
- Verbindung zur Maschine erfolgt via Bluetooth  keine Internetverbindung notwendig

Allgemeine Merkmale
- DIN EN ISO 9001
- CE-Zeichen
- GS-geprüft
- Gemäß den Hygieneanforderungen DIN EN 17735
- Gutachten für das angebotene Produkt zur Einhaltung der Wirksamkeit gegen behüllte Viren, insbesondere gegen das Coronavirus. Der Nachweis ist in Form eines Gutachtens mit entsprechender Fachexpertise ist bei Auftragsvergabe nachzuweisen.
- Bediendisplay aus Sicherheitsglas
- Farbgeführtes Bedienkonzept
- Programmfortschrittsanzeige
- Türgriff mit Funktionsbeleuchtung
- Türgriff thermisch entkoppelt
- Tür mit Arretier-Funktion
- Innenraumbeleuchtung
- Automatischer Energiesparmodus
- Selbstreinigungsprogramm
- Waschkammer Entkalkungsprogramm
- Wasch- und Klarspülarme aus CrNi
- Versorgungsleitungen der Wasch- und Klarspülarme aus CrNi
- Dosierleitungen aus CrNi
- Bluetooth-Schnittstelle
- Programmierbare Waschdrücke
- Sanftanlauf Laugenpumpe
- Laugenpumpen-Laufrad ohne Werkzeug zugänglich
- Drucksteigerungspumpe
- Freier Auslauf Typ AA gemäß EN1717

Technische Daten
- Absicherung vor Ort 16 A
- Tankheizung ca. 2,0 kW
- Tankinhalt ca. 2.4 Liter
- Boiler ca. 2,0 kW
- Klarspülmenge pro Spülgang ca. 2.4 Liter
- Tank- und Boilerheizung gegenseitig verriegelt

Waschpumpe
- Waschpumpe mit Frequenzumrichter, Leistung ca. 0,50 kW

Heizmedium
- Wechselstrom 1NPE 230 V 50 Hz
- Schutzart IP X4

Programmlaufzeiten
- Laufzeiten: ca. 180 / 180 / 240 Sekunden

Leistungsmerkmale
- Körbe pro Stunde (theoretisch) 20 Körbe/h
- Teller pro Stunde ca. 360 Teller/h
- Gläser pro Stunde ca. 720 Gläser/h

Energieeffizienz
Wärmerückgewinnung und Wrasenkondensation in der Waschkammer, verringerte
Dampfabgabe (Entnahmekomfort) und Unterstützung der Spülguttrocknung, ohne
Veränderung der Maschinenabmessungen

Vollintegrierte Umkehrosmoseanlage
Technische Daten:
- integriert im Sockel ca. 120mm
- Maschinentiefe 600 mm
- Reinheitsgrad der Entsalzung (Osmosewasserqualität): ca. 98 %
- Frischwassertemperatur: min. 1  max.- 35 °C
- Leitfähigkeit: 70 - 1.000 µS/cm
- Eisen/Chlor: < 0,1 mg/l
- Mangan: < 0,04 mg/l
- Kaliumpermanganat/Kieselsäure: < 10 mg/l
- Gesamtwasserhärte: max. 28° dH
- Reinstwasser-Ausbeute(abhängig v. Rohwasser): ca. 50 %
- Anschluss-Wert: ca. 0,11 kW

Filter 10 µm mit Aktivkohle (links oder rechts außerhalb der Maschine zu montieren,
Schlauchleitung enthalten), Zu- und Ablaufschläuche mitgeliefert

Dosiertechnik
- Klarspüler-Dosiergerät, ohne Vorratsbehälter
- Flüssigreiniger-Dosiergerät, ohne Vorratsbehälter
- Sauglanze 10 L für Klarspüler-Dosierung, Länge 340 mm
- Sauglanze 25 L für Reiniger-Dosierung, Länge 340 mm

Korbausstattung
1 Stk. Vollkunststoff-Univerversalkorb 500x500 mm für flache und tiefe Teller, Tassen und Untertassen
1 Stk. Vollkunststoff-Kleinteilekorb 500x500 mm für Kleinteile und Besteck
2 Stk. Besteckkorb Kunststoff, mit Griffen 445 x 212 x 260 mm

Oberhalb der Spülmaschine mit Blende zum schliessen des Spaltes zwischen Spülmaschine und Tischplatte.

Fabrikat: '....................'

Typ: '....................'
Menge: 1,000 St
Kostengruppen nach DIN 276-1 2008: 471

**01.17 Dunstabzugshaube**
Dunstabzugshaube
Abm (Bx Tx H): ca. 590 x 410-1000 x 400 mm

Die Dunstabzugshaube ist als Schräghaube in 60 cm Breite auszuführen und für den Betrieb im Abluft- oder Umluftbetrieb

Ausführung / Eigenschaften:
- Wand-Dunstabzugshaube in Kopffreiausführung (Schrägschirm)
- Gerätebreite ca. 60 cm
- Front aus Glas (Klarglas, schwarz bedruckt oder gleichwertig)
- Bedienung über elektronische Touch-Bedienung oder vergleichbar
- Mehrstufige Leistungsregelung
- LED-Beleuchtung zur Kochfeldausleuchtung
- Fettfilter aus Metall, spülmaschinengeeignet
- Umluft- und Abluftbetrieb möglich (Umluft mit optionalem Aktivkohlefilter-System)
- Geräuscharmer Betrieb durch energieeffizienten Motor

Technische Daten (Mindestanforderungen):
- Luftleistung: ca. 400–800 m³/h (je nach Leistungsstufe)
- Geräuschentwicklung: ca. 40–70 dB(A)
- Gerätebreite: ca. 600 mm
- Montageart: Wandmontage
- Anschlusswert: ca. 200–300 W (geräteabhängig)
- Netzanschluss: 230 V / 50 Hz
- Energieeffizienzklasse: A oder besser (nach EU-Verordnung)
- Beleuchtung: LED

Lieferumfang:
- Metall-Fettfilter
- Montagematerial
- Bedienungsanleitung
- Beleuchtungseinheit integriert

Fabrikat: '....................'

Typ: '....................'
Menge: 1,000 St
Kostengruppen nach DIN 276-1 2008: 471

**01.18 Wandhängeschrank**
Wandhängeschrank
Abm (Bx Tx H): ca. 900 x 400 x 780 mm

- 3-seitig geschlossener Schrankraum
- Bedienungsseite geschlossen mittels Hochschwenkbeschlag gemäß Technischer Vorbemerkungen zum hochschwingen der Front
- Doppelwandig, Spritzwasserdichtend
- Griffe gemäß Technischer Vorbemerkungen
- Türanschlag mit Gummiprofilen zur Geräuschdämmung.
- Schrankraum mit einem Abstell- und einem höhenverstellbarem Zwischenboden
- inkl. LED Langfeldleuchten

Fabrikat: '....................'

Typ: '....................'
Menge: 1,000 St
Kostengruppen nach DIN 276-1 2008: 471

**01.19 Wandhängeschrank**
Wandhängeschrank
Abm (Bx Tx H): ca. 600 x 400 x 780 mm

- 3-seitig geschlossener Schrankraum
- Bedienungsseite geschlossen mittels Hochschwenkbeschlag gemäß Technischer Vorbemerkungen zum hochschwingen der Front
- Doppelwandig, Spritzwasserdichtend
- Griffe gemäß Technischer Vorbemerkungen
- Türanschlag mit Gummiprofilen zur Geräuschdämmung.
- Schrankraum mit einem Abstell- und einem höhenverstellbarem Zwischenboden
- inkl. LED Langfeldleuchten

Fabrikat: '....................'

Typ: '....................'
Menge: 1,000 St
Kostengruppen nach DIN 276-1 2008: 471

**01.20 Eck-Wandhängeschrank**
Eck-Wandhängeschrank
Abm (Bx Tx H): ca. 600/ 600  x 400 x 780 mm

- 3-seitig geschlossener Schrankraum
- Bedienungsseite offen
- Schrankraum mit einem Abstell- und einem höhenverstellbarem Zwischenboden
- inkl. LED Langfeldleuchten

Fabrikat: '....................'

Typ: '....................'
Menge: 1,000 St
Kostengruppen nach DIN 276-1 2008: 471

**01.21 Wandhängeschrank**
Wandhängeschrank
Abm (Bx Tx H): ca. 1000 x 400 x 780 mm

- 3-seitig geschlossener Schrankraum
- Bedienungsseite geschlossen mittels Hochschwenkbeschlag gemäß Technischer Vorbemerkungen zum hochschwingen der Front
- Doppelwandig, Spritzwasserdichtend
- Griffe gemäß Technischer Vorbemerkungen
- Türanschlag mit Gummiprofilen zur Geräuschdämmung.
- Schrankraum mit einem Abstell- und einem höhenverstellbarem Zwischenboden
- inkl. LED Langfeldleuchten

Fabrikat: '....................'

Typ: '....................'
Menge: 1,000 St
Kostengruppen nach DIN 276-1 2008: 471

**01.22 Wandhängeschrank**
Wandhängeschrank
Abm (Bx Tx H): ca. 400 x 400 x 780 mm

- 3-seitig geschlossener Schrankraum
- Bedienungsseite geschlossen mittels Hochschwenkbeschlag gemäß Technischer Vorbemerkungen zum hochschwingen der Front
- Doppelwandig, Spritzwasserdichtend
- Griffe gemäß Technischer Vorbemerkungen
- Türanschlag mit Gummiprofilen zur Geräuschdämmung.
- Schrankraum mit einem Abstell- und einem höhenverstellbarem Zwischenboden
- inkl. LED Langfeldleuchten

Fabrikat: '....................'

Typ: '....................'
Menge: 1,000 St
Kostengruppen nach DIN 276-1 2008: 471

**01.23 Eck-Wandhängeschrank**
Eck-Wandhängeschrank
Abm (Bx Tx H): ca. 600/ 600  x 400 x 780 mm

- 3-seitig geschlossener Schrankraum
- Bedienungsseite offen
- Schrankraum mit einem Abstell- und einem höhenverstellbarem Zwischenboden
- inkl. LED Langfeldleuchten

Fabrikat: '....................'

Typ: '....................'
Menge: 1,000 St
Kostengruppen nach DIN 276-1 2008: 471

**01.24 Wandhängeschrank**
Wandhängeschrank
Abm (Bx Tx H): ca. 1000 x 400 x 780 mm

- 3-seitig geschlossener Schrankraum
- Bedienungsseite geschlossen mittels Hochschwenkbeschlag gemäß Technischer Vorbemerkungen zum hochschwingen der Front
- Doppelwandig, Spritzwasserdichtend
- Griffe gemäß Technischer Vorbemerkungen
- Türanschlag mit Gummiprofilen zur Geräuschdämmung.
- Schrankraum mit einem Abstell- und einem höhenverstellbarem Zwischenboden
- inkl. LED Langfeldleuchten

Fabrikat: '....................'

Typ: '....................'
Menge: 1,000 St
Kostengruppen nach DIN 276-1 2008: 471

**01.25 Heißluftdämpfer**
Heißluftdämpfer
Abm (Bx Tx H): ca. 550 x 787 x 784 mm

Ausführung:
Heißluftdämpfer in Kompaktbauweise nach DIN 18 866 (Teil 2), geeignet für die meisten in der gewerblichen Küche angewandten Garmethoden. Zum wahlweisen Einsatz der Garmedien Heißluft, drucklosem Frischdampf, einzeln, nacheinander oder kombiniert mit feuchter und trockener Hitze.

Manuelles Bedienkonzept mit 6 Gararten:
SoftDämpfen:  30°C bis 99°C
Dämpfen:  100°C
ExpressDämpfen:  101°C bis 130°C
Heißluft:  30°C bis 300°C
CombiDämpfen:  30°C bis 250°C
Regenerieren:  30°C bis 180°C

Garschrittfunktion
Freie Kombination von bis zu 6 Programm-Schritten, Grundgararten in Folge, z.B. 2x Dämpfen plus 1x Heißluft plus 3x CombiDämpfen. Bis zu 100 eigene Garprogramme speicherbar.

Analoge Einstellung und digitale Anzeige der:
Gartemperatur: 30°C bis 300°C
Feuchtigkeit: 0 bis 100 %
Garzeit: 1 Min. bis 24 Std. und Dauerbetrieb
Kerntemperatur:  bis 99°C

Vorheizen, Abkühlen und Garklima vor dem Garen vorbereiten, kombiniert in einer Funktion. Abkühlen bei geschlossener Garraumtür.

Interner Kerntemperaturfühler unverlierbar im Garraum. Kerntemperaturmessungen bis 99°C möglich.

Hochgeschwindigkeits-Zentrifugal-Dampferzeugungs-Technologie mit Dosiereinheit
Dynamische,mikroprozessorgesteuerte, garprozessabhängige Dampfmengenanpassung. Automatische Berücksichtigung der Gargutmenge.
Soft-Start zur Schonung empfindlicher Lebensmittel. Beschleunigte Dampfsättigung nach dem Türschließen. Wassereinsparung durch dynamische Absenkung der Durchflussmenge im Garverlauf. Automatische Kompensation des Anschlussdruckes, wartungs- und nachjustierfrei, für Osmosewasser geeignet.
Hochleistungs Lüfterrad mit abnehmbarem Luftleitblech. Autoreverser Lüfterradbetrieb für hohe Gleichmäßigkeit mit 5 programmierbaren Lüftergeschwindigkeiten und Lüfterrad-Sicherheits-Motorbremse.

Klimasteuerung
Individuell steuerbares Garraumklima mit Feuchte- und Temperaturmessung und aktiver Be- und Entfeuchtung. Feuchteeinstellung produktspezifisch von 0 bis 100% (in 5 Stufen) digital angezeigt mit praxisgerechten Einstellungsabstufungen.

Hygiene-Garraumtür mit geschlossener 3-fach-Verglasung
Energiesparend durch geringe Wärmeverluste, hohe Arbeitssicherheit durch geringe Außentemperaturen, hygienisch und einfach zu reinigen durch glatte fugenlose Innenfläche.
LED-Beleuchtung in Hygiene-Garraumtür integriert.
Sicherheitsverglasung und Türanschlag rechts, Einhandbedienung mit Zuschlagfunktion, Türraststellung mit Endanschlag, berührungsloser Türkontaktschalter, steckbare Türdichtung  vom Kunden wechselbar. Hygienische Kondensatauffangwanne an der Tür und am Gerät mit direktem Auslauf.

Hygiene-Garraum
Aus korrosions-beständigem Chrom-Nickel-Stahl, hochglanzpoliert mit hygienischen Ausrundungen, wärmegedämmt. Gehäuse aus Chrom-Nickel-Stahl 1.4301 (AISI 304).

Bedarfsgerechte Energiezufuhr.

HACCP Basisversion.

Startzeitvorwahl.

Manuelle Beschwadung / Dampfzugabe.
Temperaturgeregelte Wrasenablöschung.

Akustisches Signal nach Garzeitende.

USB-Schnittstelle zum Anschluss eines USB-Sticks zur Datenübertragung und für Softwareupdates, kostenlos.

Lautsprecher, einstellbare Töne.

Kapazitäten:
Standardausstattung:
GN 1/1 Einhängegestell mit 6 Einschüben mit Behälter-Kippsicherung für GN 1/1 Längseinschub.
Einschubabstand: 60 mm.
Maximalkapazität: 6 Behälter GN 1/1, 60 mm tief.

Regenerierkapazität auf Regenerierrosten:
2 Teller mit Ø 28 cm pro Einschubebene.

Prüfzeichen / Sicherheit:
Maximale Einschubhöhe von 1,60 m bei Aufstellung auf Untergestellen.
CE, cUL, SVGW Gas, Belgaqua, WaterMark
erhöhter Strahlwasserschutz IPX 5
Sicherheitstemperaturbegrenzer
Betriebs-, Warn- und Störungsanzeigen
Nach VDE für unbeaufsichtigten Betrieb zugelassen.
Netzanschlussleitung ohne CEE-Stecker serienmäßig.
Potentialfreier Kontakt für bauseitige Dampf-Kondensationshaube.

Zubehör (im Preis enthalten):
Integrierte Schlauchbrause mit automatischem Schlauchaufroller, Verwendung auch bei geschlossener Garraumtür möglich.
Interner Mehrpunkt-Kerntemperaturfühler zur Kompensation von Fehlstechungen, unverlierbar im Garraum. Kerntemperaturmessungen bis 99°C möglich.
automatisches Reinigungssystem
Drei Reinigungsstufen zur individuellen Anpassung an den Verschmutzungsgrad. Geschlossener Reinigungskreislauf  dadurch geringer Energie- und Wasserverbrauch.
Sicherheits-Kartuschen, Reiniger und Klarspüler zusammen in einer mit Schutzwachs versiegelten Kartusche, kein Bedienerkontakt mit dem Reiniger, keine Dosierung erforderlich.
Inklusive geräteseitigem Siphon.
Integrierte Dampfkondensation mit einem Wirkungsgrad von etwa 80%.
Die Kondensationstechnologie ersetzt eine konventionelle externe und teure Kondensationshaube, ganz ohne zusätzlichen Platzbedarf.

| Gerätedaten circa: |  |  |  |  |
| --- | --- | --- | --- | --- |
|  | geplant: |  |  | angeboten: |
| Abmessungen |  |  |  |  |
| Länge: | 560 | mm |  | '....................' |
| Breite: | 790 | mm |  | '....................' |
| Höhe: | 800 | mm |  | '....................' |
| Materialien |  |  |  |  |
| Gehäuse: | 1.4301 |  |  | '....................' |
| Gewicht: | 62 | kg |  | '....................' |
| Leistungsdaten |  |  |  |  |
| Anschlusswert Elektro: | 7,8 | kW |  | '....................' |
| Spannung: | 400 | V | 3 N~ | '....................' |
| Empfohlene Absicherung: | 3 x 16 | A |  | '....................' |
| Frequenzbereich: | 50 | Hz |  | '....................' |
| Frequenzbereich: | 60 | Hz |  | '....................' |
| Kaltwasser-Anschluss: | DN 20 (G ¾" A) |  |  | '....................' |
| Weichwasser-Anschluss: | DN 20 (G ¾" A) |  |  | '....................' |
| Wasserdruck: | 200 - 600 | kPa |  | '....................' |
| Wasserdruck: | 2 - 6 | bar |  | '....................' |
| Abwasseranschluss: | DN 40 |  |  | '....................' |
| Geräuschpegel: | < 65 | db (A) |  | '....................' |
| Kapazitäten |  |  |  |  |
| Gastronorm 1/1 (530 x 325 mm): | 6 |  |  | '....................' |
| Teller (Ø 26 cm) auf Regenerierrosten: | 12 |  |  | '....................' |

'....................'

Breite:  790  mm

'....................'

Höhe:  800  mm

'....................'

| Materialien |  |
| --- | --- |
| Gehäuse: | 1.4301 |

'....................'

Gewicht:  62  kg

'....................'

| Leistungsdaten |  |  |
| --- | --- | --- |
| Anschlusswert Elektro: | 7,8 | kW |

'....................'

Spannung:  400  V  3 N~

'....................'

Empfohlene Absicherung:  3 x 16  A

'....................'

Frequenzbereich:  50  Hz

'....................'

Frequenzbereich:  60  Hz

'....................'

Kaltwasser-Anschluss:  DN 20 (G ¾" A)

'....................'

Weichwasser-Anschluss:  DN 20 (G ¾" A)

'....................'

Wasserdruck:  200 - 600  kPa

'....................'

Wasserdruck:  2 - 6  bar

'....................'

Abwasseranschluss:  DN 40

'....................'

Geräuschpegel:  < 65  db (A)

'....................'

| Kapazitäten |  |
| --- | --- |
| Gastronorm 1/1 (530 x 325 mm): | 6 |

'....................'

Teller (Ø 26 cm) auf Regenerierrosten:  12

'....................'

Fabrikat: '....................'

Typ: '....................'
Menge: 1,000 St
Kostengruppen nach DIN 276-1 2008: 471

**01.26 Wasserfiltersystem**
Wasserfiltersystem

Ausführung:
Zur Reduzierung der Karbonat Härte im Trinkwasser. Filterkartusche mit Filterkopf inkl. Reduzierset von ¾“ auf 3/8“.  Speziell für den Einsatz für Kombidämpfer. Mit Flow Meter. Komplett Anschluß fertig, mit Wandhalterung.

Gerätedaten circa:

Abmessungen

Durchmesser: ca. 130mm
Höhe: ca. 470mm
Kapazität ca. 4.000 Liter
(bei einer Kabonarthärte von 10° dH
und Verschnittposition
Max. Betriebsdruck: 2 bis max. 8,6  bar
Wassereingangstemperatur: 4- 30  °C
Durchfluss bei 1 bar Druckverlust: ca. 300  l/h

Nenndurchfluss:  ca. 100 l/h

Druckverlust bei Nenndurchfluss: ca. 0,1  bar

Fabrikat: '....................'

Typ: '....................'
Menge: 1,000 St
Kostengruppen nach DIN 276-1 2008: 471

**01.27 Servierwagen**
Servierwagen
Abm (Bx Tx H): ca. 700 x 500 x 950 mm

Ausführung

Der Servierwagen besteht aus CNS. Zwischen stabilem Rundrohr mit D = 25 mm befinden sich drei eingeschweißte tiefgezogene Borde. Die Oberfläche der Borde ist mikroliert. Die Rundrohre an den Stirnseiten werden als Schiebegriffe genutzt. Ein umlaufender 35 mm abgekanteter Profilrand an den Borden, die Rollierung der Bordkante sowie durchgehende Schweißnähte zwischen Rohrrahmen und Borden verstärken die Stabilität des Servierwagens.
Die Borde sind mit einer schalldämmenden Antidröhnmatte unterfüttert.

Der Servierwagen ist fahrbar mittels stahlverzinkten Rollen (4 Lenkrollen, davon 2 mit Feststeller, Rollendurchmesser 125 mm). Die Rollen sind im Rohrrahmen eingesteckt. Wandabweiser aus Kunststoff (Polyamid) an allen vier Ecken schützen vor Beschädigung.

Technische Daten

Werkstoff:  CNS, Polyamid (PA)

Tragfähigkeit je Wagen:  ca. 120 kg

Tragfähigkeit je Bord:  ca. 80 kg

Anzahl der Borde:  3

Fabrikat: '....................'

Typ: '....................'
Menge: 4,000 St
Kostengruppen nach DIN 276-1 2008: 471
